# Hochbau
Angebotsaufforderung (GAEB DA XML 3.2, DA83)
Projekt: A-P0327-00
Währung: EUR
Vergabeart: Offenes Verfahren
Eröffnung: 22.06.2026 10:00:00
Ende der Zuschlagsfrist: 17.07.2026
Ausführungsbeginn: 20.07.2026
Ausführungsende: 31.12.2026
Auftraggeber: Die Autobahn GmbH des Bundes, Niederlassung Ost, Magdeburger Str. 51, 06112 Halle, Telefon +49 345 94099700, Fax +49 345 94099702, E-Mail ost@autobahn.de
Erstellt mit: GXML Toolbox V3.3 R20230829, iTWO_64 V25.0.650, 20.05.2026

## 1 AM Oberröblingen, Neubau Büro-Containeranlage
Datum: 20.05.2026

### Abschnitt 01 modulare Containeranlage

#### Unterabschnitt 01.01 Lieferung/Aufbau/Rückbau

WaGr: 99_99_02

**01.01.0001 Lieferung und Aufbau**
Neubau Büro-Containeranlage
als modulares Mietgebäude 2-geschossig

1.  GRUNDLAGEN

1.1  Abmessungen

1 Stück mobiles Mietgebäude 2-geschossig, ca. Angaben,
Länge:  9.800 mm
Breite:  6.040 mm
Höhe gesamt: 7.050 mm
Raumhöhe: 2.750 mm
BGF:  120 m²

1 Stück Übergang/Durchgang zum vorh. Gebäude herstellen,
wind- und wasserdicht, wärmegedämmt,
als Sonderkonstruktion nach Vorort-Aufmaß
Querschnitt: ca. 1,10 x 2,10 m
Tiefe:  bis 1,10 m

1.2  Dokumentation
Die Dokumentation muss enthalten:
- alle Pläne; Konstruktion, Details, Werkpläne,
  HLS-Technik, Elektroplanung.
- Statische Berechnungen und Prüfstatik sowie die
  Bescheinigungen Statik I und Statik II.
- alle Bedienungsanleitungen.
- alle Montageanleitungen.
- alle Pflegeanleitungen.
- alle bauaufsichtlichen Zulassungen/Prüfzeugnisse und
  unterzeichnete Übereinstimmungserklärungen.
- alle erforderlichen Abnahme-/Sachkundigen-
  bescheinigungen (Feststellanlagen, Feuerlöscher,
  Brandmeldeanlage, Blitzschutzanlage, Druckprüfungen,
  etc…).
- Netzwerkprüfung, E-Check, Messprotokolle.
- Prüfbücher der Türen UND Feststellanlagen.
- Nachweise aller verbauten Materialien.
- Liste der Nachunternehmer.
- Schallschutznachweise inkl. Messprotokolle.
- Brandschutznachweise, Prüfberichte des
  Prüfsachverständigen sowie die Bescheinigungen
  Brandschutz I und II.
- Fachunternehmererklärungen.
- Fachbauleitererklärungen.
- Einweisungsprotokolle.
- Nachweise zur Einhaltung des GEG (Energieausweis,
  Nachweise zu § 104 GEG).

Es dürfen nur gütegeprüfte Materialien zum Einsatz kommen und verbaut werden.

Für alle neu produzierten Einheiten sind ausschließlich emissionsarme Holz-Werk-stoffplatten, welche durch einen Sachverständigen geprüft sind und den Anforderungen der ChemVerboV und der QDF entsprechen.

Die Container entsprechen den Wärmeschutzanforderungen des GEG für Standzeiten von bis zu 60 Monaten.

Versicherung der Container:

Für die Mieteinheiten hat der Vermieter auf Nachweis eine Versicherung gegen nachstehende Risiken abgeschlossen:
- Feuer,
- Leitungswasser,
- Sturm, Hagel,
- Einbruch, Diebstahl.

1.3  Höhenausgleich/Gründung

Gründung mit Ortbeton
Die Ausführung erfolgt gemäß objektbezogener durch den Auftragnehmer erstellter Gründungsstatik, nebst Schal- und Bewehrungsplänen, sowie die Herstellung der Gründung. Bauseitig wird ein Bodengutachten übergeben.
Der Rückbau nach Mietende erfolgt durch den Auftragnehmer.

Auf den Anschluss der Regenfallrohre an das örtliche Entsorgungsnetz wird vom Auftraggeber verzichtet (freie Entwässeung). Das Regenwasser versickert frei auf der Aufstellfläche.

1.4  Statische Randbedingungen

- Ausführung gemäß Typenstatik, bis zu 3-fach stapelbar
- Verkehrslast des Fußbodens 3,8 kN/m², im OG 2,8 kN/m²,
  in Treppenhäusern 5,0 kN/m²
- maximale Schneelast nach DIN EN 1991-1-3:2010-12:
  charakteristisch sk = 1,625 kN/m²,
  auf dem Dach: s = 1,3 kN/m²,
  bis Windlastzone 3 nach DIN EN 1991-1-4:2010-12 in
  Abhängigkeit der Containeranordnung, Geschossigkeit und
  Nutzung.

2. KONSTRUKTION

2.1  Fußboden

Fußboden (Basis-Container)
U-Wert Gefach 0,19 W/m²K/U-Wert Bauteil 0,29 W/m²K,
Aufbau von innen nach außen:
- Holz-Werkstoffplatten,
- 170 mm Mineralwoll-Dämmung,
- verzinkter Stahlblech-Blindboden.

2.2  Wände

2.2.1  Außenwände

Außenwände Stirnseiten (Tür- und Fensterseite)
U-Wert Gefach 0,20 W/m²K/U-Wert Bauteil 0,23 W/m²K
Aufbau von innen nach außen:
- Innenbeplankung aus melaminharzbeschichteten
  Holzwerkstoffplatten,Farbe Weiß, ähnlich RAL 9016
  (Verkehrsweiß),
- 100 mm Mineralwoll-Dämmung,
- im Bereich der Büro-/Arbeits-/Schulräume
  Zwischenbeplankung mit Holz-Werkstoffplatten
  und 60 mm Mineralwoll-Dämmung,
- Brüstungselemente auf der Fensterfront aus verzinkten
  Stahlblech-Kassetten, lackiert,
- auf der fensterlosen Stirnseite verzinktes Profilblech,
  lackiert.

Außenwände Längsseite (Wandaufdopplung):
U-Wert Gefach 0,20 W/m²K/U-Wert Bauteil 0,23 W/m²K
Aufbau von innen nach außen:
- Innenbeplankung aus melaminharzbeschichteten
  Holzwerkstoffplatten,Farbe Weiß, ähnlich RAL 9016
  (Verkehrsweiß),
- 100 mm Mineralwoll-Dämmung,
- im Bereich der Büro-/Arbeits-/Schulräume
  Zwischenbeplankung mit Holz-Werkstoffplatten
  und 60 mm Mineralwoll-Dämmung,
- verzinktes Profilblech, lackiert.

Sonderausstattung Außenwände
Außenwände mit verzinktem Glattblech, lackiert.

Lackierung
Außenwände mit Zweikomponentenlack nach RAL-Farbton 7040 (Fenstergrau) lackiert.
Rahmenkonstruktion farblich nicht abgesetzt.

Korrosionsschutz
Alle lackierten Stahl-Rahmenteile sind mit Schleuderstrahlanlage entzundert und grundiert.

2.2.2  Innenwände
Trennwände
- Beplankung beidseitig aus melaminharzbeschichteten
  Holz-Werkstoffplatten, Farbe Weiß, ähnlich RAL 9016
  (Verkehrsweiß),
- 50 mm Mineralwoll-Dämmung.

Doppelte Innenwände auswechselbar (auf den Containerstößen)
- Innenbeplankung aus melaminharzbeschichteten
  Holzwerkstoffplatten, Farbe Weiß, ähnlich RAL 9016
  (Verkehrsweiß),
- 100 mm Mineralwoll-Dämmung,
- 2 x Profilblech lackiert,
- 100 mm Mineralwoll-Dämmung,
- Innenbeplankung aus melaminharzbeschichteten
  Holzwerkstoffplatten, Farbe Weiß, ähnlich RAL 9016
  (Verkehrsweiß).

Sonderausführung Leitungsbüro
Verstärkung der Innenwände mit zusätzlich 1,5mm Stahlblech, raumhoch, matt-weiß lackiert um mehr Sicherheit für die hochsensiblen Akten zu gewährleisten.

Verkleidung der Containerstöße
Blechverkleidung an den Containerstößen.

2.3  Decke/Dach

Decke/Dach
U-Wert Gefach 0,19 W/m²K/U-Wert Bauteil 0,29 W/m²K
Aufbau von innen nach außen:
- Decke aus melaminharzbeschichteten Holz-
  Werkstoffplatten, Farbe Weiß, ähnlich RAL 9016
  (Verkehrsweiß),
- 170 mm Mineralwoll-Dämmung,
- PE-Folie,
- Holz-Werkstoffplatten,
- Dachhaut mit Gewebeeinlage,
- Schutzdach aus verzinktem und kunststoffbeschichtetem
  Blech.

Blechverkleidung an den Containerstößen an der Decke.

Die Dachentwässerung erfolgt je Container durch ein innenliegendes, verkleidetes und
gedämmtes Regenrohr DN 70.

2.4  Bodenbelag

PVC-Belag
- Nutzungsklasse 43 nach DIN EN 685,
- einpflegefreie PUR-Beschichtung, antistatisch, 2,0 mm
  Materialstärke,
- Farbe Dunkelgrau (Farbnummer 314), Oberfläche
  versiegelt,
- phthalatfrei für den Einsatz auch in sensiblen
 Bereichen.

Ausführung PVC-Belag Tarkett Granit Safe T (oder vergleichbar)
- Nutzungsklasse 31 nach DIN EN 685,
  seitlich hochgezogen, als Wanne gearbeitet,
  Bodenabläufe mit Geruchsverschluss,
- 2,0 - 2,5 mm Materialstärke,
- Farbe je nach Ausführung Grau marmoriert oder Black
  grey, rutschhemmend, Rutschsicherheit R 10,
- phthalatfrei für den Einsatz auch in sensiblen
  Bereichen.

Hinweis:
Der Bodenbelag ist vollflächig verklebt. An den Containerstößen werden Bodenabdeckungen mit dem gleichen Farbmuster wie der Bodenbelag in den Containern in die Stoßöffnungen eingelegt. Im Bereich der Türen wird auf den Containerstößen ein Übergangsblech montiert.

2.5  Treppen

2.5.1 Außentreppe (Standard-Ausführung bis Unterkante
  Container)
1 Stück Außentreppe, 1.250 mm inkl. Podest (3.000 x 1.250 mm)
- Verzinkte Stahlwangen-Treppe, 16 Steigungen,
- Stufenbreite 1.250 mm, Laufbreite 1.178 mm,
- mit Gitterrost-Trittstufen, Austrittspodest,
- Abstützung auf Stahl-Rundrohr mit Kopf- und Fußplatten,
- Befestigung mit Einhängevorrichtung am Container,
  Harfengeländer aus verzinktem Rundrohr.

2.6  Besondere Brandschutzvorkehrungen
  Verbindungscontainer

Der AN muss eine Verbindung mittels "Tunnel" zwischen Container und Bestandsgebäude in nicht brennbarer Ausführung (Wand und Decke) schaffen.

Die Innenoberflächen sind mit Gips zu versehen und abschließend mit Malervlies zu tapezieren.

2.7  Außentüren

2.7.1  Außentüren Aluminium

Ausstattung:
Aluminium, Farbe RAL 7016 (Anthrazitgrau),
VSG-Zweischeiben-Isolierverglasung aus Wärmeschutzglas.

Außentür 1-flügelig, mit Automatikantrieb,
2 Stück TUER 113, Größe 1.260/2.125 mm,
lichte Durchgangsbreite: > 1.050 mm
- Aluminium, Farbe RAL 7016 (Anthrazitgrau),
- VSG-Zweischeiben-Isolierverglasung aus Wärmeschutzglas,
- innen Drücker, außen Edelstahl-Stoßgriff halbrund,
  Zylinder bauseits
- 1 x Klemmschutz-Bandseitenprofil silber,
- 1 x Fingerschutzrollo L = 1.925 mm, silber, Tuch
  schwarz,
- Antrieb DORMA ED 250, 5-fach-Verriegelung Panik "E"
  nach DIN EN 179 (selbstverriegelnd),

2.8  Fenster und Sonnenschutz

- Farbe außen RAL 7016 (Anthrazitgrau), Farbe innen weiß,
- aus Kunststoff,
- Zweischeiben-Isolierverglasung aus Wärmeschutzglas, Ug-
  Wert 1,1 W/m²K,
- Brüstungshöhe: ca. 900 mm.

Fenster 2-flügelig, Größe 2.070 mm/1.850 mm
- Unten zwei Flügel mit Drehkipp-/Drehkipp-Beschlag
  (DKR/DKL), oben zwei feststehende Teile im Blendrahmen
  fest verglast, aus Kunststoff.
- In Arbeitsbereichen mindestens 3,8 m² Fensterfläche für
  gute Raumdurchleuchtung.

Außenliegender Sonnenschutz als Außenraffstore
- Fabrikat Warema Typ E 80 A 6 oder gleichwertig,
- Farbe RAL 9006 (Weißaluminium),
- bestehend aus 80 mm breiten, einbrennlackierten
  Aluminium-Lamellen, Schutzblende, Führungsblende,
  Führungsschienen und Abstandhalter,
- lackiert nach RAL-Farbton 7040 (Fenstergrau), Bedienung
  elektrisch.

Zubehör für Fenster
- VSG-Zweischeiben-Isolierverglasung aus Wärmeschutzglas,
  Ug-Wert 1,1 W/m²K
- Milchglasfolie in den Umkleiden.

1-flügeliges Fenster
2 Stück Fenster, Größe 1.072/1.415 mm, 1-flügelig
- Mit Drehkipp-Beschlag, aus Kunststoff,
- Farbe außen RAL 7016 (Anthrazitgrau), Farbe innen Weiß,
- Zweischeiben-Isolierverglasung aus Wärmeschutzglas,
  Ug-Wert 1,1 W/m²K,
- Aluminium-Rolladen

2.9  Innentüren

2.9.1  Innentüren mit Röhrenspan- oder Vollholz-Türblatt
Schallschutz-Innentür, Größe 1.000/2.000 mm, dichtschließend
3 Stück Rw,P = 42 dB (Rw,R = 37 dB), Schallschutzklasse 3 (SSK 3)
- In Stahlblech-Zarge, lackiert nach RAL 7016
  (Anthrazitgrau),
- mit 3-seitiger Gummidichtung,
- Vollholz-Türblatt, Oberfläche kunststoffbeschichtet,
- Farbe ähnlich RAL 7035 Lichtgrau oder Buche Natur,
- absenkbare Bodendichtung,
- Edelstahl-Drückergarnitur, Profilzylinder-Schloss mit 3
  Schlüsseln.

2.9.2 Brandschutztüren

Brandschutztür zur Anbindung an Bestand
Größe 1.000/2.000 mm, T30 RS-Tür, 1-flügelig,
- In Stahlblech-Zarge lackiert nach RAL 7016
  (Anthrazitgrau),
- mit 3-seitiger Gummidichtung, Farbe Grau,
- Oberfläche kunststoffbeschichtet, Farbe ähnliche RAL
  7035 Lichtgrau oder Buche Natur,
- geprüft nach DIN/EN 1634 und DIN 4102 als komplettes
  Element mit entsprechender Zargenkonstruktion,
- Rauchschutz nach DIN 18095, Klimaklasse II,
- Feuerschutzschloss mit PZ-Ausführung, Dornmaß 65 mm,
  Stulp silberfarbig,
- beidseitig Drücker, Türschließer GEZE TS 3000 V, Farbe
  Silber, Gleitschienenschließer, automatische
  Absenkdichtung,
- Feuerschutz-Stahlumfassungszarge für Leichtbau-
  Ständerwände,
lichte Durchgangshöhe: 1.968 mm,
lichte Durchgangsbreite:  936 mm.

3.  TECHNISCHE AUSSTATTUNG

3.1  Elektro-Installation

CEE-Eingangsstecker/Ausgangskupplung, 32 A/400 V, mit festinstalliertem Kabel,
Kabel werden nicht sichtbar über eine durch die Attikablende verdeckte Trasse montiert,
Elektro-Installation innerhalb der Container generell unter Putz, jede Einheit mit eigener, abschließbarer Unterverteilung inklusive Fehlerstrom-Schutzschalter, Steckdosen und Absicherung durch Sicherungsautomaten.

PVC-Brüstungskanal
- PVC-Brüstungskanal mit Trennsteg, fensterseitig bei
  Standardfenstern in allen Containern durchgängig
  verlegt,
- 2 Durchführungen pro Container im Eckbereich als
  Verbindung zwischen den Containern,
- Kanalgröße 68/170 mm bzw. 70/170 mm,
- Typ BRN oder gleichwertig, Farbe Weiß.

Beleuchtung
Gemäß den Anforderungen der ASR (Arbeitsstättenrichtlinie) für Büroarbeitsplätze.
Eine Sicherheitsbeleuchtung ist nicht enthalten.
- LED-Panel in Anbaurahmen, 40 W,
- LED-Downlights, 18 W in Sanitär- bzw. Küchenräumen.
Ausführung unterschiedlich je nach Basis-Container, Gang-Container und Treppenhaus-Container.

Leuchtenschaltung
Gleichzeitige Schaltung mehrerer Leuchten über einen Lichtschalter gemäß Leuchten-Schaltplan bzw. Grundriss.

Fluchtwegleuchten
2 Stück RZB GSUN 3 LED Einzel-Akkuleuchten 8 W/3 Std.
- inklusive Leitungsführungskanal und Stromanschluss.

Container-Außenbeleuchtung
2 Stück Außenbeleuchtung
- inklusive Leitungswege und Montage,
- Steuerung über Bewegungsmelder und Dämmerungsschalter.
Container-E-Anschlüsse
- 1 Stück Potentialausgleich komplett, jedoch ohne
  Stabband und Tiefenerder,
- 1 Stück Verteilerschrank mit Tür für Aufstellung außen,
  inklusive Geräteträger,Hauptschalter, CU-Stromschienen-
  system, Reitersicherungen einschließlich Trennklemmen
  und Verdrahtung, Abdeckungen und Verbindungsmaterial,
- 1 Stück Kabelsteigeleiter einschließlich BBS-Schellen,
- 1 Stück Stahlblechprofil zur Kaschierung der
  Kabelsteigeleiter,
- 2 Satz E-Anschlüsse aus H07RNF 5G6, einerseits mit CEE-
  Kupplung 5 x 32 A, andererseits mit Festanschluss in
  der Unterverteilung,
- 2 Satz ozonfestes Befestigungsmaterial.

Die Hauptzuleitung ist kundenseitig anschlussfertig bis zum Übergabepunkt in bzw. an der Containeranlage zu führen und aufzulegen. Zähler und Messwandler gehören nicht zum standardmäßigen Leistungsumfang.

IT-Verkabelung (oberer Container)
- 4 Stück DV-Einsätze 2 x RJ 45, einschließlich
  Verkabelung Cat 7,
- 4 Stück Anschlussarbeiten,
- Stahlblech-Kanal als Querverbindung im Außenbereich,
- PVC-Brüstungskanal mit Trennsteg, Fabrikat Tehalit oder
  gleichwertig, Typ BRN, Farbe Weiß, als Querverbindung
  im Innenbereich,
- 1 Stück 19"-Netzwerkschrank mit Glastür (oder je nach
  Erfordernis), Höheneinheiten, inklusive Lüfterblech mit
  Thermostat, Netzanschluss 230 V, Steckdosenleiste mit
  Überspannungsschutz mit Netzentstörfilter, Fachböden
  und Kabeldurchführungen mit Kantenschutz,
- 4 Stück 19"-Patchfelder, jeweils mit 24 Port, Cat 7,
- 1 Stück Messungen der Leitungen mit Messprotokoll.
Blitzschutzanlage für äußeren Blitzschutz
Blitzschutzanlage nach DIN bestehend aus:
- Anschluß an das vorhandene Blitzschutzsystem des
  Gebäudes
- Trennstellen inklusive Bezeichnungsschildern,
- Ableitungen,
- Dachsteinen,
- Fangleitungen,
- Fangspitzen,
- Erstellung Messprotokoll und Dokumentation.

Überspannungsschutz
Überspannungsschutzgeräte nach DIN bestehend aus:
- In jeden Container ist ein Überspannungsschutzschalter
  vorzusehen. Der Einbau erfolgt in der jeweiligen
  Unterverteilung des einzuspeisenden Containers.
- 1 Stück Überspannungsableiter.
  Der Einbau erfolgt in der Elektro-Hauptverteilung.
Sollte die Gestellung sowie der Anschluss der Container an die Hauptverteilung bauseits erfolgen, muss der Überspannungsableiter bauseits installiert werden.

3.2  Heizungsinstallation
Elektro-Wandkonvektoren wandhängend, 2,0 kW,
Fabrikat Stiebel Eltron oder gleichwertig.

3.3  Klimatisierung

3 Stück Klimagerät/e mit Split-Technologie
- ca. 3,7 kW,
- bestehend aus einem fahrbaren Innenteil und einem über
  Funktionsleitung verbundenen Außengerät,
- Einsatzort: Büros, Aufenthaltsräume,
- nicht für den Einsatz in Serverräumen geeignet.

4  SONDERAUSTATTUNG
4.1  Sonderausstattung im Außenbereich
Vordach Obergeschoss
1 Stück Größe 1.250/2.450 mm,
- Stahlrohr-Konstruktion, verzinkt,
- Eindeckung aus Acrylglas, freitragend,
- vorgesetzte Regenrinne mit seitlichem Auslauf,
- Montage an der Stirn- und Längsseite möglich (ohne
  statischen Nachweis)
Menge: 1,000 St

**01.01.0002 Rückbau**
Rückbau der Containeranlage nach Mietende
Menge: 1,000 St

#### Unterabschnitt 01.02 Miete Containeranlage

WaGr: 99_99_02

**01.02.0001 2026**
Miete für 4 Monate
Menge: 4,000 Mt

**01.02.0002 2027**
Miete für 12 Monate
Menge: 12,000 Mt

**01.02.0003 2028**
Miete für 12 Monate
Menge: 12,000 Mt

**01.02.0004 2029**
Miete für 12 Monate
Menge: 12,000 Mt

**01.02.0005 2030**
Miete für 12 Monate
Menge: 12,000 Mt

**01.02.0006 2031**
Miete für 12 Monate
Menge: 12,000 Mt

**01.02.0007 Standzeitverlängerung**
Mietpreis für monatsweise Verlängerung der Standzeit für nachfolgendes Jahr. Die Verlängerung wird flexibel genutzt. Es gilt ein einseitiges Kündigungsrecht seitens der Autobahn GmbH des Bundes in Schriftform mit einer Frist von 3 Monaten.
Menge: 8,000 Mt

#### Unterabschnitt 01.03 Handling Check

WaGr: 99_99_02

**01.03.0001 Containermodul EG**
Ein "Handling Check" (Handhabungsprüfung) umfasst allgemein die Kontrolle von Abläufen, Sicherheit oder Geräten, um korrekte Funktionalität und Risikominimierung sicherzustellen. Dies beinhaltet technische Prüfungen und arbeitsmedizinische Bewertungen vor und während der Nutzung, sowie die Endreinigung im Depot des Auftragnehmers nach besenreiner Rückgabe durch den Auftraggeber.
Menge: 1,000 St

**01.03.0002 Containermodul OG**
Ein "Handling Check" (Handhabungsprüfung) umfasst allgemein die Kontrolle von Abläufen, Sicherheit oder Geräten, um korrekte Funktionalität und Risikominimierung sicherzustellen. Dies beinhaltet technische Prüfungen und arbeitsmedizinische Bewertungen vor und während der Nutzung, sowie die Endreinigung im Depot des Auftragnehmers nach besenreiner Rückgabe durch den Auftraggeber.
Menge: 1,000 St
